# A4_NB_Verwaltungsgebäude FIT
Angebotsaufforderung (GAEB DA XML 3.2, DA83)
Projekt: A-10288-00
Währung: EUR
Vergabeart: Öffentliche Ausschreibung
Eröffnung: 15.04.2026 10:30:00
Ende der Zuschlagsfrist: 15.05.2026
Ausführungsbeginn: 11.06.2026
Ausführungsende: 29.05.2027
Auftraggeber: Autobahn GmbH des Bundes, Niederlassung Ost (Halle/Saale), AdB-NL Ost, Magdeburger Str.51, 06112 Halle, Magdeburger Str.51, 06112 Halle/Saale, Telefon +49 345 940 997 00, Fax +49 34594099702, E-Mail ost@autobahn.de; Vergabenummer: A1028800315
Erstellt mit: GXML Toolbox V3.3 R20230829, iTWO_64 V25.0.650, 02.04.2026

## 20250911_Gerüst_82 Gerüstarbeiten
Datum: 27.02.2026
WaGr: 99_99_01

### Gewerk 01 Gerüst

#### Titel 01.01 Gerüstbauarbeiten

**01.01.0001 Fassadengerüst, liefern/ aufbauen**
Standgerüste, längenorientiert, Lastklasse 4,
für Dach-und Fassadenarbeiten, Montagearbeiten,
Maurerarb., WDVS etc.
Standgerüst, längenorientiert, als Arbeitsgerüst nach
DIN EN 12811-1 "Arbeitsgerüste" und DIN EN 12810-1
Rahmengerüst
Lastklasse: 4  (3,0 kN/m²),
Breitenklasse: W 09, Belagbreite 0,90 m,
  Systembreite 0,90 m (Durchgang
0,90m)
Wandabstand Gerüstes: <= 30 cm
WDVS Systemdicke: 140 mm
Arbeitsabstand=Gerüstabstand vom Rohbau: max. 300 + 140
mm = 440 mm
Höhenklasse: 2
Gerüst liefern und auf tragfähiger, waagerechter
Standfläche
abschnittsweise aufbauen.
Angaben zur baulichen Anlage:
Gebäudeabmessungen (2-geschossig, Flachdach)
Länge Süd: 45,925 m
Länge Nord: 37,53 m
Breite Ost:  13,53 m
Breite West:  gesamt 13,53 m
  Versprüngen durch
  hervorstehenden Fahrstuhl und
  unterschiedlicher Süd-/ Nordlänge
Traufhöhe bzw. Attika: 7,13 m über  Gelände
Aufstandsfläche allgemein bis etwa 1,00 m unter 0,00
einschließlich Ankereinbau unter Beachtung Wärmedämmfassade und Beachtung Gewerk Fassadenbau,
einschließlich Außengeländer mit Handlauf, Knie- und
Fußleiste, längenorientiertes Standgerüst für Fassaden-
und Dacharbeiten,
einschließlich Aufstiege / innenliegender Leitergang
bis
zum Erreichen der Arbeitsplätze auf dem Dach nach
Vorschrift.
Es ist zu beachten,
dass das Gerüst so zu planen und aufzustellen ist, dass
entspr. Baufortschritt ggf. komplikationslos
Umrüstungen
vorgenommen werden können. Das Gerüst ist so zu bauen,
daß der seitliche Absturzschutz bei Arbeiten auf dem
Dach gewährleistet ist.
Aufbau der Gerüste in Teilflächen, teilweise im Zuge
der Rohbauarbeiten, 4-fach umsetzen, Einbau von
Wechseln in Teilbereichen.
Im EP enthalten ist die Begradigung der Gerüstaufstandsflächen auf der Auffüllung der Baugrubenbereiche
durch Unterlage von Bohlen bzw. Höhenausgleich durch
grobes Planieren unter Gerüststandflächen, sowie evtl.
notwendige zusätzliche Bohlenlagen als Gerüststandfläche, fest angebrachte Etagenleitern, Gerüstdübel und
Kunststoffabdeckkappen, sowie das Umbauen der
Gerüste für alle Nachfolgegewerke.
Die Standsicherheit des Gerüstes auf der vorh. Auffüllung ist sicher zustellen.
Belagbreite: mind. 0,90 m
Wandabstand: wie vor
Gebäudeart: Mauerwerksbau
Aufstandsfläche: Baugrubenverfüllung
Menge: 1250,000 m2

**01.01.0002 Fassadengerüst, vorhalten**
Fassaden-Stahlrohrgerüst als Arbeitsgerüstgerüst
Gr. 4, wie in Pos. zuvor beschrieben, vorhalten
Vorhaltedauer: 44 Wochen
Aufmaß: 1250 m² x 44 Wo = 55.000 m2Wo
Menge: 55000,000 m2Wo

**01.01.0003 Fassadengerüst, abbauen**
Zuvor beschriebenes Fassadengerüst nach Fertigstellung
der Arbeiten in Abstimmung mit den an der Fassade und
Dach tätigen Gewerken abschnitsweise wieder abbauen
und abtransportieren.
Menge: 1250,000 m2

**01.01.0004 Konsolgerüst, liefern/ aufbauen**
Konsolgerüst auskragende Bauteile, 30 cm
Gerüstverbreiterung, Lastklasse 4,
passend zum beschriebenen Fassadengerüst
liefern und aufbauen.
Menge: 360,000 m

**01.01.0005 Konsolgerüst, vorhalten**
Konsolgerüst wie zuvor beschrieben, vorhalten
Vorhaltedauer: 18 Wochen
Aufmaß: 360 m x 18 Wo = 6480 mWo
Menge: 6480,000 mWo

**01.01.0006 Konsolgerüst, abbauen**
Zuvor beschriebenes Konsolgerüst nach Fertigstellung
der Arbeiten in Abstimmung mit den an der Fassade und
Dach tätigen Gewerken abschnitsweise wieder abbauen
und abtransportieren.
Menge: 360,000 m

**01.01.0007 Gerüstträger, liefern/ einbauen**
Gerüstträger liefern und einbauen in Gitterkonstruktion

Gr.4, paarweise, für die Überbrückung von Bauteilen u.
dgl.
Abrechnung paarweise, nach Gerüstträgerlänge.
Öffnungsbreite: bis 5,00 m
Belagbreite und Gerüstgruppe: in Anpassung an das
  benannte Fassadengerüst
2flgl- Eingangsbereiche
Menge: 66,000 m

**01.01.0008 Gerüstträger, vorhalten**
Gerüstträger wie zuvor beschrieben, vorhalten
Vorhaltedauer: 44 Wochen
Aufmaß: 66 m x 44 Wo = 2904 mWo
Menge: 2904,000 mWo

**01.01.0009 Gerüstträger, abbauen**
Zuvor beschriebene Gerüstträger nach Fertigstellung
der Arbeiten in Abstimmung mit den an der Fassade und
Dach tätigen Gewerken abschnitsweise wieder abbauen
und abtransportieren.
Menge: 66,000 m

**01.01.0010 Gerüstverkleidung liefern anbringen**
Vollflächige Gerüstverkleidung mit armierter Baufolie;
liefern und anbringen.
Leistung in Abstimmung mit der Bauleitung.
Im EP enthalten ist das Erstellen der erforderlichen
statischen Nachweise zur Montage des Gerüstes,
inkl. aller erforderlichen Ausführungszeichnungen für
die Gerüstbereiche, die mit armierter Baufolie zu
bekleiden sind.
Menge: 1250,000 m2

**01.01.0011 Gerüstverkleidung, vorhalten**
Vollflächige Gerüstverkleidung mit armierter Baufolie
wie
zuvor beschrieben, vorhalten.
einschl. wöchentliche Kontrolle und Beseitigung von
Beschädigungen.
Vorhaltedauer: 44 Wo
Aufmaß: 1250 m2 x 44 Wo = 555.000 m2Wo
Menge: 55000,000 m2Wo

**01.01.0012 Gerüstverkleidung, abbauen**
Zuvor beschriebene Gerüstverkleidung nach
Fertigstellung
der Arbeiten in Abstimmung mit den an der Fassade und
Dach tätigen Gewerken abschnitsweise wieder abbauen
und abtransportieren.
Menge: 1250,000 m2

**01.01.0013 Dachfanggerüst, liefern/ aufbauen**
Erweitern des vorh. Fassadengerüstes durch
zusätzliche Dachfangvorrichtung,
Dachfanggerüst liefern und aufbauen
Höhe: 2,0 m
Menge: 130,000 m

**01.01.0014 Dachfanggerüst, vorhalten**
Dachfanggerüst wie zuvor beschrieben, vorhalten
Vorhaltedauer: 35 Wochen
Aufmaß: 130 m x 35 Wo = 4550 mWo
Menge: 4550,000 mWo

**01.01.0015 Dachfanggerüst, abbauen**
Zuvor beschriebenes Dachfanggerüst nach Fertigstellung
der Arbeiten in Abstimmung mit den an der Fassade und
Dach tätigen Gewerken abschnitsweise wieder abbauen
und abtransportieren.
Menge: 130,000 m

**01.01.0016 Geländer Absturzsicherung liefern**
Geländer als Absturzsicherung bestehend aus
Geländerholm, Zwischenholm und Bordbrett.
Das Geländer ist an Absturzkanten nach außen, welche
temporär entstehen und erst später durch ein Gewerk
abzusichern sind, zu liefern und anzubringen.
Ausführung der Leistungen nach Anweisung der
Bauleitung.
Abrechnung nach Aufmaß
Menge: 15,000 m

**01.01.0017 Geländer Absturzsicherung**
Geländer als Absturzsicherung; vorhalten
Vorhaltedauer: 44 Wochen
Aufmaß: 15 m x 44 Wo = 660 mWo
Menge: 660,000 mWo

**01.01.0018 Geländer Absturzsicherung, abbauen**
Zuvor beschriebenes Geländer nach Fertigstellung
der Arbeiten in Abstimmung mit den an der Fassade und
Dach tätigen Gewerken abschnitsweise wieder abbauen
und abtransportieren.
Menge: 15,000 m

**01.01.0019 Gerüsttreppe/ Treppenturm**
Gerüstreppe / Treppenturm
Gerüstreppenturm nach DIN EN 12811-1 "Arbeitsgerüste",
als Aufstieg zum Erreichen hochgelegener Arbeitsplätze,
einläufig, freistehend, in Brandwandgerüst integriert
und verankert, bestehend
aus einer Rahmenkonstruktion mit vormontierte Treppen
und Zwischenpodeste im vertikalen Raster von 2,0 m,
lichte Breite: 800 mm,
zugelassen für eine Belastung von 2 kN/m²,
einschl. Außen- und Innengeländer mit entsprechenden
Halterungen, mit Seitenschutz, rutschfesten Gerüst-
Belägen
lichte Breite: 800 mm
Aufbauhöhe: bis 7,50 m über Gelände
liefern und aufbauen.
Menge: 1,000 St

**01.01.0020 Gerüsttreppe/ Treppenturm vorhalten**
Gerüsttreppe / Treppenturm, vorhalten
Vorhaltedauer: 44 Wochen
Aufmaß: 1 St x 44 Wo = 44 StWo
Menge: 44,000 StWo

**01.01.0021 Gerüsttreppe/ Treppenturm, abbauen**
Zuvor beschriebene Gerüsttreppe/ Treppenturm nach
Fertigstellung
der Arbeiten in Abstimmung mit den an der Fassade und
Dach tätigen Gewerken abschnitsweise wieder abbauen
und abtransportieren.
Menge: 1,000 St

**01.01.0022 Raumgerüst, Treppenhaus liefern**
Raumgerüst als Standgerüst, zur Erbringung der
Leistungen im Treppenhaus einschl. Treppenhauskopf, liefern,
Gerüstgruppe: 3 (2,0 KN/m²)
Höhe Arbeitslage: über 2,50 m
Menge: 110,000 m3

**01.01.0023 Raumgerüst, Treppenhaus, vorhalten**
Raumgerüst vorhalten, auch für bauseitige Gewerke
einschließlich Teilflächenauf/ abbau und mehrfaches
Umsetzen
Vorhaltedauer:  10 Wochen
Aufmaß: 110 m3 x 10 Wo
Menge: 1100,000 m3Wo

**01.01.0024 Raumgerüst, abbauen**
Zuvor beschriebenes Raumgerüst nach Fertigstellung
der Arbeiten in Abstimmung mit den bauausführenden
Gewerken wieder abbauen und abtransportieren.
Menge: 110,000 m3

**01.01.0025 Montagegerüst, Aufzug liefern**
Gerüststellung und Montageplattformen im Aufzugsschacht für die Montage des neuen Aufzuges,
in jeder Geschossebene, einschl. aller erforderlichen
Halte- und Befestigungskonstruktionen, liefern und
aufbauen.
Menge: 15,000 m2

**01.01.0026 Montagegerüst, Aufzug, vorhalten**
Montagegerüst, Aufzug  vorhalten einschließlich
mehrfache Anpassung Auf- und Abbau
in Abstimmung mit dem Aufzugsbauer.
Vorhaltedauer:  10 Wochen
Aufmaß: 15,0 m2 x 10 Wo = 150 m2Wo
Menge: 150,000 m2Wo

**01.01.0027 Montagegerüst, Aufzug, abbauen**
Zuvor beschriebenes Montagegerüst nach Fertigstellung
der Arbeiten in Abstimmung mit dem Aufzugsbauer
und bauausführenden Gewerken wieder abbauen und
abtransportieren.
Menge: 15,000 m2

**01.01.0028 Standgerüst, fahrbar, liefern**
Standgerüst, fahrbar, als Arbeitsgerüst nach DIN
44200/ 442221, für Arbeiten im Innenbereich
als Stahlrohrgerüst, eine Arbeitslage eingedeckt;
liefern und aufbauen.

unter Einhaltung der gültigen Vorschriften.
Gerüstgruppe: 3 (2,0 KN/m²)
Rohbau-Raumhöhe: EG 3,43 m und 3,08 m
  OG 2,93 m
Abmessung: 1,50 x 2,50 m
Breite: 0,60 m
Arbeitsgerüst: Erstellen Innenmauerwerk, Putz, Maler
  etc. alle Gewerke
Menge: 1,000 St

**01.01.0029 Standgerüst, fahrbar, vorhalten**
Vorhalten des vor beschriebenen Fahrgerüsts über die
Vorhaltedauer: 92 Wochen
Aufmaß: 1 Stück x 92 Wochen = 92 StWo
Menge: 92,000 StMt

**01.01.0030 Standgerüst, fahrbar, umsetzen**
Umsetzen des fahrbaren Standgerüstes, als
Arbeitsgerüst,
Aufmaß je Umsetzen/ Raum
Menge: 22,000 St

**01.01.0031 Standgerüst, fahrbar, abbauen**
Zuvor beschriebenes Standgerüst nach Fertigstellung
der Arbeiten in Abstimmung mit den bauausführenden
Gewerken wieder abbauen und abtransportieren.
Menge: 1,000 St

**01.01.0032 Hebebühne, liefern/ aufbauen**
Einsatz einer Hebebühne als Teleskoplift einschl.
Bedienung,
Hebebühne stand- und betriebssicher gemäß den
Unfallverhütungsvorschriften liefern und aufbauen.
Arbeitshöhe: bis 8 m
Aufstellung:  im Freien
Menge: 1,000 St

**01.01.0033 Hebebühne, vorhalten**
Vorhalten der vorgenannten Hebebühne
einschließlich erforderliche Umbauten, Betrieb der
Hebebühne und Bedienung durch geeignetes
Fachpersonal.
Vorhaltedauer: 5 Tage
Aufmaß: 1 St. x 5 Tage = 5 Std
Menge: 5,000 Std

**01.01.0034 Hebebühne, abbauen**
Zuvor beschriebenes Hebebühne nach Fertigstellung
der Arbeiten in Abstimmung mit den bauausführenden
Gewerken wieder abbauen und abtransportieren.
Menge: 1,000 St
